# Portero automático para control de entrada, referencia GSM Bell-ACR de Accesor. Sistema GSM con tarjeta SIM

- Propiedad del archivo: CONSTRUNARIO
- Formato: FIEBDC-3/2012
- Programa: Construnario Versión 3.51
- Fecha de los precios: 04/11/2022
- Divisa: EUR

**GSM Bell-ACR** u Portero automático para control de entrada, referencia GSM Bell-ACR de Accesor. Sistema GSM con tarjeta SIM
Al pulsar el botón de llamada, el intercomunicador realiza una llamada a un número de teléfono pre-programado en memoria sea fijo o móvil manteniendo una conversación manos libres. Si el receptor de la llamada autoriza el pase, marca un código en el teclado de su teléfono y el GSM Bell-ACR realiza el movimiento de apertura de la puerta, barrera, cancela o cualquier otro dispositivo que se active con un pulso. Dispone de dos salidas a relé (NO) para dos operaciones manejables a distancia mediante teléfonos autorizados y entrada para que señaliza cambios de estado mediante mensajes SMS. ALARMA: Permite recibir mensajes SMS de alarmas al activarse un contacto del equipo. PUERTAS REMOTAS: Apertura de puertas remotas mediante una llamada perdida al terminal. Esta apertura estará permitida a los nº almacenados en una lista (150 números Tel.). El sistema soporta distintos accesorios y programaciones para su adecuación a la instalación como bornes para batería de emergencia, re-llamadas de otros nº telefónicos, dos salidas a relé y mucho más. Todas las programaciones se realizan desde un PC o mediante un terminal telefónico.
