# Tarjeta de proximidad, referencia MOTION de Accesor

- Propiedad del archivo: CONSTRUNARIO
- Formato: FIEBDC-3/2012
- Programa: Construnario Versión 3.51
- Fecha de los precios: 04/11/2022
- Divisa: EUR

**MOTION** u Tarjeta de proximidad, referencia MOTION de Accesor
Las tarjetas de proximidad MOTION son la solución ideal para la acreditación identificativa en cualquier entorno corporativo. Puede combinar la idetificación digital con la identificación visual con la personalización de tarjetas.
