# Barrera automática básica, referencia Up&Down 5-6-ACR de Accesor

- Propiedad del archivo: CONSTRUNARIO
- Formato: FIEBDC-3/2012
- Programa: Construnario Versión 3.51
- Fecha de los precios: 04/11/2022
- Divisa: EUR

**5-6-ACR** u Barrera automática básica, referencia Up&Down 5-6-ACR de Accesor
La barrera es accionada por un motor-reductor a baja tensión (24 Vdc) y controlado por una centralita (LOG-BR-ACR) dedicada que sigue su movimiento, velocidad, aceleraciones y desaceleraciones mediante un encoder. Contiene un dispositivo idóneo para la seguridad, especialmente en fase de cierre (según las normas EN12453), como se requiere en los accesos mixtos. Su diseño estilizado, simple, pequeña, económica e innovadora permite que se integre perfectamente en cualquier ambiente. El mástil de la U&D de 6m es redondo para minimizar el efecto “vela” producido por el viento. Ejemplo: Aparcamientos, Comunidad de Vecinos, accesos a empresas, etc.
