# Galindo - dispensador - Otros accesorios de Griferías Galindo

- Propiedad del archivo: CONSTRUNARIO
- Formato: FIEBDC-3/2012
- Programa: Construnario Versión 3.51
- Fecha de los precios: 09/11/2018
- Divisa: EUR

**RPS100GGA** u Galindo - dispensador - Otros accesorios de Griferías Galindo
Dispensador de jabón Ø44 mm para fregadero de cocina.
