# Galindo - desagüe cuadrado - Otros accesorios de Griferías Galindo

- Propiedad del archivo: CONSTRUNARIO
- Formato: FIEBDC-3/2012
- Programa: Construnario Versión 3.51
- Fecha de los precios: 09/11/2018
- Divisa: EUR

**RM2756GGA** u Galindo - desagüe cuadrado - Otros accesorios de Griferías Galindo
Desagüe cuadrado para fregadero de coina NEVADA.
