# Galindo - rejilla baja - Otros accesorios de Griferías Galindo

- Propiedad del archivo: CONSTRUNARIO
- Formato: FIEBDC-3/2012
- Programa: Construnario Versión 3.51
- Fecha de los precios: 09/11/2018
- Divisa: EUR

**R1641GGA** u Galindo - rejilla baja - Otros accesorios de Griferías Galindo
Rejilla baja de acero inoxidable para fregadero de cocina OHIO, TEXAS Y NEVADA.
