# Galindo - bandeja escurridera - Otros accesorios de Griferías Galindo

- Propiedad del archivo: CONSTRUNARIO
- Formato: FIEBDC-3/2012
- Programa: Construnario Versión 3.51
- Fecha de los precios: 09/11/2018
- Divisa: EUR

**R1054GGA** u Galindo - bandeja escurridera - Otros accesorios de Griferías Galindo
Bandeja escurridera de acero inoxidable para fregadero de cocina.
