# Galindo - colador de acero inoxidable para fregadero de cocina AMBASSADOR - Coladores de Griferías Galindo

- Propiedad del archivo: CONSTRUNARIO
- Formato: FIEBDC-3/2012
- Programa: Construnario Versión 3.51
- Fecha de los precios: 09/11/2018
- Divisa: EUR

**R1140GGA** u Galindo - colador de acero inoxidable para fregadero de cocina AMBASSADOR - Coladores de Griferías Galindo
Colador de acero inoxidable para fregadero de cocina AMBASSADOR
