# Galindo - tabla de cortar - MOSCOW y R18 390 - Tablas de cortar de Griferías Galindo

- Propiedad del archivo: CONSTRUNARIO
- Formato: FIEBDC-3/2012
- Programa: Construnario Versión 3.51
- Fecha de los precios: 09/11/2018
- Divisa: EUR

**RS1040GGA** u Galindo - tabla de cortar - MOSCOW y R18 390 - Tablas de cortar de Griferías Galindo
Características Tabla de cortar para fregadero de cocina MOSCOW y R18 390.
