# Galindo - escurridor de plástico Diplomat y Centurión - Escurridores de Griferías Galindo

- Propiedad del archivo: CONSTRUNARIO
- Formato: FIEBDC-3/2012
- Programa: Construnario Versión 3.51
- Fecha de los precios: 09/11/2018
- Divisa: EUR

**R1035GGA** u Galindo - escurridor de plástico Diplomat y Centurión - Escurridores de Griferías Galindo
Características Escurridor de plástico para fregadero de cocina DIPLOMAT-CENTURIO (10/20/1.5).
