# Galindo - escurridor de plástico Ambassador - Escurridores de Griferías Galindo

- Propiedad del archivo: CONSTRUNARIO
- Formato: FIEBDC-3/2012
- Programa: Construnario Versión 3.51
- Fecha de los precios: 09/11/2018
- Divisa: EUR

**R1030GGA** u Galindo - escurridor de plástico Ambassador - Escurridores de Griferías Galindo
Características Escurridor de plástico para fregadero de cocina AMBASSADOR
