# Galindo - escurridor de metal centurio 1.5 y diplomat 1.5 - Escurridores de Griferías Galindo

- Propiedad del archivo: CONSTRUNARIO
- Formato: FIEBDC-3/2012
- Programa: Construnario Versión 3.51
- Fecha de los precios: 09/11/2018
- Divisa: EUR

**RB0899RLUGGA** u Galindo - escurridor de metal centurio 1.5 y diplomat 1.5 - Escurridores de Griferías Galindo
Características Escurridor de metal para fregadero de cocina CENTURIO 1.5 Y DIPLOMAT 1.5. Dimensiones: 313 x 177 x 110 mm.
