# Galindo - mando medical - Mando medical de Griferías Galindo

- Propiedad del archivo: CONSTRUNARIO
- Formato: FIEBDC-3/2012
- Programa: Construnario Versión 3.51
- Fecha de los precios: 09/11/2018
- Divisa: EUR

**96000GGA** u Galindo - mando medical - Mando medical de Griferías Galindo
Características Maneta Medical. Acabado Cromo.
