# Galindo - columna 3/4 - cobre - Columnas de Griferías Galindo

- Propiedad del archivo: CONSTRUNARIO
- Formato: FIEBDC-3/2012
- Programa: Construnario Versión 3.51
- Fecha de los precios: 09/11/2018
- Divisa: EUR

**43641GGA** u Galindo - columna 3/4 - cobre - Columnas de Griferías Galindo
Características Columna 3/4 (unidad). Acabados existentes: cromo, cromo mate, níquel, envejecido bronce y envejecido cobre.
