# Galindo - varilla horizontal 35 cm largo - Desagües de Griferías Galindo

- Propiedad del archivo: CONSTRUNARIO
- Formato: FIEBDC-3/2012
- Programa: Construnario Versión 3.51
- Fecha de los precios: 09/11/2018
- Divisa: EUR

**46900GGA** u Galindo - varilla horizontal 35 cm largo - Desagües de Griferías Galindo
Características Varilla horizontal 35 cm largo. Acabado Cromo.
