# Galindo - desagüe normal bañera - cobre - Desagües de Griferías Galindo

- Propiedad del archivo: CONSTRUNARIO
- Formato: FIEBDC-3/2012
- Programa: Construnario Versión 3.51
- Fecha de los precios: 09/11/2018
- Divisa: EUR

**47641GGA** u Galindo - desagüe normal bañera - cobre - Desagües de Griferías Galindo
Características Desagüe normal bañera. Acabados existentes: cromo, envejecido bronce y envejecido cobre.
