# Galindo - desagüe semiautomático tapón cuadrado - cromo - Desagües de Griferías Galindo

- Propiedad del archivo: CONSTRUNARIO
- Formato: FIEBDC-3/2012
- Programa: Construnario Versión 3.51
- Fecha de los precios: 09/11/2018
- Divisa: EUR

**48400GGA** u Galindo - desagüe semiautomático tapón cuadrado - cromo - Desagües de Griferías Galindo
Características Desagüe Semiautomático tapón cuadrado. Acabados existentes: cromo y níquel.
