# Galindo - sifón minimalista - Sifones de Griferías Galindo

- Propiedad del archivo: CONSTRUNARIO
- Formato: FIEBDC-3/2012
- Programa: Construnario Versión 3.51
- Fecha de los precios: 09/11/2018
- Divisa: EUR

**48600GGA** u Galindo - sifón minimalista - Sifones de Griferías Galindo
Características Sifón minimalista Salva-espacios. Acabado cromo.
