# Galindo - llave regulación cuadrada 1/2×3/8 - Llaves de regulación de Griferías Galindo

- Propiedad del archivo: CONSTRUNARIO
- Formato: FIEBDC-3/2012
- Programa: Construnario Versión 3.51
- Fecha de los precios: 09/11/2018
- Divisa: EUR

**31300GGA** u Galindo - llave regulación cuadrada 1/2×3/8 - Llaves de regulación de Griferías Galindo
Características Temperatura admisible de agua: Mejorando la normativa sanitaria, los materiales que componen las piezas de los grifos pueden soportar una temperatura máxima de 70ºC. Grifo fabricado en latón con acabado cromado. Presión mínima de uso: 0,5 bar. Accionamiento mediante volante. Cuerpo para instalación en un único orificio. Llave Regulación cuadrada 1/2 x 3/8 (unidad). Acabado Cromo.
