# Galindo - grifo lavadora doble 1/2 3/4 3/4 - Grifos especiales de Griferías Galindo

- Propiedad del archivo: CONSTRUNARIO
- Formato: FIEBDC-3/2012
- Programa: Construnario Versión 3.51
- Fecha de los precios: 09/11/2018
- Divisa: EUR

**3838000GGA** u Galindo - grifo lavadora doble 1/2 3/4 3/4 - Grifos especiales de Griferías Galindo
Temperatura admisible de agua: Mejorando la normativa sanitaria, los materiales que componen las piezas de los grifos pueden soportar una temperatura máxima de 70ºC. Grifo fabricado en latón con acabado cromado. Presión mínima de uso: 0,5 bar. Accionamiento mediante volante. Cuerpo para instalación en un único orificio. Grifo Lavadora especial doble de 1/2 3/4 con montura convencional. Acabado Cromo.
