# Galindo - válvula de vaciado para columnas - Válvulas de vaciado de Griferías Galindo

- Propiedad del archivo: CONSTRUNARIO
- Formato: FIEBDC-3/2012
- Programa: Construnario Versión 3.51
- Fecha de los precios: 09/11/2018
- Divisa: EUR

**48900GGA** u Galindo - válvula de vaciado para columnas - Válvulas de vaciado de Griferías Galindo
Válvula de vaciado para columnas. Acabado cromo
