# Galindo - flexo de ducha PVC 175 cm - Flexos de Griferías Galindo

- Propiedad del archivo: CONSTRUNARIO
- Formato: FIEBDC-3/2012
- Programa: Construnario Versión 3.51
- Fecha de los precios: 09/11/2018
- Divisa: EUR

**60400GGA** u Galindo - flexo de ducha PVC 175 cm - Flexos de Griferías Galindo
Flexo PVC 1,75 m. Acabado cromo.
