# Galindo - flexo para grifo cocina extensible - Flexos de Griferías Galindo

- Propiedad del archivo: CONSTRUNARIO
- Formato: FIEBDC-3/2012
- Programa: Construnario Versión 3.51
- Fecha de los precios: 09/11/2018
- Divisa: EUR

**60300GGA** u Galindo - flexo para grifo cocina extensible - Flexos de Griferías Galindo
Flexo fregadero extraíble doble grapado con plomo 1,5 m. Acabado Cromo.
