# Galindo - flexo de ducha latón doble grapado 170 cm - bronce - Flexos de Griferías Galindo

- Propiedad del archivo: CONSTRUNARIO
- Formato: FIEBDC-3/2012
- Programa: Construnario Versión 3.51
- Fecha de los precios: 09/11/2018
- Divisa: EUR

**60040GGA** u Galindo - flexo de ducha latón doble grapado 170 cm - bronce - Flexos de Griferías Galindo
Flexo latón doble grapado 1,70 m. Acabados existentes: cromo, cromo mate, envejecido bronce, envejecido cobre y blanco.
