# Galindo - toma pared salida flexo 1/2 cuadrada - cromo - Tomas de agua de Griferías Galindo

- Propiedad del archivo: CONSTRUNARIO
- Formato: FIEBDC-3/2012
- Programa: Construnario Versión 3.51
- Fecha de los precios: 09/11/2018
- Divisa: EUR

**43800GGA** u Galindo - toma pared salida flexo 1/2 cuadrada - cromo - Tomas de agua de Griferías Galindo
Toma de agua pared Entrada macho 1/2 y salida macho a flexo 1/2 cuadrada en latón
