# Galindo - toma pared salida flexo 1/2 con soporte cuadrado - Tomas de agua de Griferías Galindo

- Propiedad del archivo: CONSTRUNARIO
- Formato: FIEBDC-3/2012
- Programa: Construnario Versión 3.51
- Fecha de los precios: 09/11/2018
- Divisa: EUR

**46500GGA** u Galindo - toma pared salida flexo 1/2 con soporte cuadrado - Tomas de agua de Griferías Galindo
Toma de agua pared Entrada macho 1/2 y salida macho a flexo 1/2 con soporte cuadrado en latón, ref. 46500. Acabado Cromo.
