# Galindo - soporte rótula - níquel - Soportes maneral de Griferías Galindo

- Propiedad del archivo: CONSTRUNARIO
- Formato: FIEBDC-3/2012
- Programa: Construnario Versión 3.51
- Fecha de los precios: 09/11/2018
- Divisa: EUR

**61071GGA** u Galindo - soporte rótula - níquel - Soportes maneral de Griferías Galindo
Soporte rótula para maneral de ducha
