# Galindo - soporte Futura - níquel - Soportes maneral de Griferías Galindo

- Propiedad del archivo: CONSTRUNARIO
- Formato: FIEBDC-3/2012
- Programa: Construnario Versión 3.51
- Fecha de los precios: 09/11/2018
- Divisa: EUR

**60971GGA** u Galindo - soporte Futura - níquel - Soportes maneral de Griferías Galindo
Características Soporte para maneral de ducha Futura. Acabados existentes: cromo, cromo mate y níquel.
