# Galindo - caño mural rectangular - cromo - Caños mural de Griferías Galindo

- Propiedad del archivo: CONSTRUNARIO
- Formato: FIEBDC-3/2012
- Programa: Construnario Versión 3.51
- Fecha de los precios: 08/11/2018
- Divisa: EUR

**68500GGA** u Galindo - caño mural rectangular - cromo - Caños mural de Griferías Galindo
Caño mural rectangular. Acabados existentes: cromo y níquel. Longitud: 21 cm. Entrada 1/2. Embellecedor 10 x 10 cm
