# Galindo - Caño de cascada Loveme - Caños cascada de Griferías Galindo

- Propiedad del archivo: CONSTRUNARIO
- Formato: FIEBDC-3/2012
- Programa: Construnario Versión 3.51
- Fecha de los precios: 08/11/2018
- Divisa: EUR

**66900GGA** u Galindo - Caño de cascada Loveme - Caños cascada de Griferías Galindo
Temperatura admisible de agua: Mejorando la normativa sanitaria, los materiales que componen las piezas de los grifos pueden soportar una temperatura máxima de 70ºC. Caño fabricado en latón con acabado cromado. Presión mínima de uso: 0,5 bar. Caudal de 32 l/minuto a 3 bar y máxima apertura. Entrada macho media pulgada. Placa embellecedora regulable
