# Galindo - caño cascada Nitro - Caños cascada de Griferías Galindo

- Propiedad del archivo: CONSTRUNARIO
- Formato: FIEBDC-3/2012
- Programa: Construnario Versión 3.51
- Fecha de los precios: 08/11/2018
- Divisa: EUR

**66500GGA** u Galindo - caño cascada Nitro - Caños cascada de Griferías Galindo
Caño cascada Serie Nitro. Acabado Acero Inoxidable-brillo. Entrada 1/2 Macho. 20 X 12 cm
