# Galindo - caño cascada Zen - Caños cascada de Griferías Galindo

- Propiedad del archivo: CONSTRUNARIO
- Formato: FIEBDC-3/2012
- Programa: Construnario Versión 3.51
- Fecha de los precios: 08/11/2018
- Divisa: EUR

**66700GGA** u Galindo - caño cascada Zen - Caños cascada de Griferías Galindo
Caño cascada serie Zen. Acabado Acero Inoxidable brillo. Entrada 1/2 Macho. 20 X 20 cm
