# Galindo - jet una posición anti-cal en latón - Duchas laterales de Griferías Galindo

- Propiedad del archivo: CONSTRUNARIO
- Formato: FIEBDC-3/2012
- Programa: Construnario Versión 3.51
- Fecha de los precios: 08/11/2018
- Divisa: EUR

**65300GGA** u Galindo - jet una posición anti-cal en latón - Duchas laterales de Griferías Galindo
Jet una posición anti-cal redondo en latón. Acabado Cromo. Entrada 1/2 Macho.
