# Galindo - jet rectangular exterior brillo inox jet - Duchas laterales de Griferías Galindo

- Propiedad del archivo: CONSTRUNARIO
- Formato: FIEBDC-3/2012
- Programa: Construnario Versión 3.51
- Fecha de los precios: 08/11/2018
- Divisa: EUR

**65500GGA** u Galindo - jet rectangular exterior brillo inox jet - Duchas laterales de Griferías Galindo
Ducha lateral jet rectangular exterior brillo. Acabado Acero Inoxidable-brillo. Entrada 1/2 Macho.
