# Galindo - jabonera - blanco - Ø18 - Jaboneras de Griferías Galindo

- Propiedad del archivo: CONSTRUNARIO
- Formato: FIEBDC-3/2012
- Programa: Construnario Versión 3.51
- Fecha de los precios: 08/11/2018
- Divisa: EUR

**69811GGA** u Galindo - jabonera - blanco - Ø18 - Jaboneras de Griferías Galindo
Características Jabonera para barra de Ø 18. Acabados existentes: transparente y blanco.
