# Galindo - ducha empotrable anti-cal - blanco - Brazos empotrables de Griferías Galindo

- Propiedad del archivo: CONSTRUNARIO
- Formato: FIEBDC-3/2012
- Programa: Construnario Versión 3.51
- Fecha de los precios: 08/11/2018
- Divisa: EUR

**68711GGA** u Galindo - ducha empotrable anti-cal - blanco - Brazos empotrables de Griferías Galindo
Características Ducha empotrable anti-cal. Acabados existentes: cromo, blanco y cromo mate. Entrada 1/2 Macho.
