# Galindo - brazo vertical minimalista techo 105 mm - Brazos empotrables de Griferías Galindo

- Propiedad del archivo: CONSTRUNARIO
- Formato: FIEBDC-3/2012
- Programa: Construnario Versión 3.51
- Fecha de los precios: 08/11/2018
- Divisa: EUR

**66805GGA** u Galindo - brazo vertical minimalista techo 105 mm - Brazos empotrables de Griferías Galindo
Características Brazo vertical redondo minimalista. Longitud de 105 mm
