# Galindo - brazo ducha mural minimalista - Brazos empotrables de Griferías Galindo

- Propiedad del archivo: CONSTRUNARIO
- Formato: FIEBDC-3/2012
- Programa: Construnario Versión 3.51
- Fecha de los precios: 08/11/2018
- Divisa: EUR

**66850GGA** u Galindo - brazo ducha mural minimalista - Brazos empotrables de Griferías Galindo
Características Brazo de ducha minimalista. Longitud de 320 mm.
