# Galindo - brazo vertical cuadrado techo - Brazos empotrables de Griferías Galindo

- Propiedad del archivo: CONSTRUNARIO
- Formato: FIEBDC-3/2012
- Programa: Construnario Versión 3.51
- Fecha de los precios: 08/11/2018
- Divisa: EUR

**70100GGA** u Galindo - brazo vertical cuadrado techo - Brazos empotrables de Griferías Galindo
Características Brazo vertical cuadrado techo 30 cm. Acabado Cromo. Entrada 1/2 Macho.
