# Galindo - brazo empotrable cuadrado 350 mm - Brazos empotrables de Griferías Galindo

- Propiedad del archivo: CONSTRUNARIO
- Formato: FIEBDC-3/2012
- Programa: Construnario Versión 3.51
- Fecha de los precios: 08/11/2018
- Divisa: EUR

**70150GGA** u Galindo - brazo empotrable cuadrado 350 mm - Brazos empotrables de Griferías Galindo
Características Brazo de ducha de lineas cuadradas. Longitud de 350 mm
