# Galindo - ducha con sonido cuadrada y plana - Rociadores de duchas led de Griferías Galindo

- Propiedad del archivo: CONSTRUNARIO
- Formato: FIEBDC-3/2012
- Programa: Construnario Versión 3.51
- Fecha de los precios: 08/11/2018
- Divisa: EUR

**66330LIGGA** u Galindo - ducha con sonido cuadrada y plana - Rociadores de duchas led de Griferías Galindo
Características Rociador de ducha plano, grosor 15 mm, diámetro 300 mm. Altura 58 mm.
