# Galindo - rociador ducha - latón - 300x300 - Duchas mural de Griferías Galindo

- Propiedad del archivo: CONSTRUNARIO
- Formato: FIEBDC-3/2012
- Programa: Construnario Versión 3.51
- Fecha de los precios: 08/11/2018
- Divisa: EUR

**66430LGGA** u Galindo - rociador ducha - latón - 300x300 - Duchas mural de Griferías Galindo
Características Antical, grosor 14 mm y conexión de entrada 1/2.
