# Galindo - ducha con brazo anti-cal - Duchas mural de Griferías Galindo

- Propiedad del archivo: CONSTRUNARIO
- Formato: FIEBDC-3/2012
- Programa: Construnario Versión 3.51
- Fecha de los precios: 08/11/2018
- Divisa: EUR

**69400GGA** u Galindo - ducha con brazo anti-cal - Duchas mural de Griferías Galindo
Características Rociador de ducha con brazo empotrable cuadrada anti-cal. Acabado Cromo. Entrada 1/2 Macho.
