# Galindo - ducha empotrable con cascada ancha - Duchas empotrables de Griferías Galindo

- Propiedad del archivo: CONSTRUNARIO
- Formato: FIEBDC-3/2012
- Programa: Construnario Versión 3.51
- Fecha de los precios: 08/11/2018
- Divisa: EUR

**67200GGA** u Galindo - ducha empotrable con cascada ancha - Duchas empotrables de Griferías Galindo
Características Rociador de ducha empotrable con cascada. Acabado Acero Inoxidable. Entrada 1/2 Hembra
