# Galindo - ducha con brazo Época anti-cal - bronce - Duchas mural de Griferías Galindo

- Propiedad del archivo: CONSTRUNARIO
- Formato: FIEBDC-3/2012
- Programa: Construnario Versión 3.51
- Fecha de los precios: 08/11/2018
- Divisa: EUR

**69140GGA** u Galindo - ducha con brazo Época anti-cal - bronce - Duchas mural de Griferías Galindo
Características Rociador de ducha con brazo empotrable Época anti-cal. Acabados existentes: cromo y bronce. Entrada 1/2 Macho.
