# Galindo - rociador de ducha empotrable 400x400 - Duchas empotrables de Griferías Galindo

- Propiedad del archivo: CONSTRUNARIO
- Formato: FIEBDC-3/2012
- Programa: Construnario Versión 3.51
- Fecha de los precios: 08/11/2018
- Divisa: EUR

**68440IGGA** u Galindo - rociador de ducha empotrable 400x400 - Duchas empotrables de Griferías Galindo
Características Rociador de ducha empotrable a techo. Dimensiones: 400×400. Acabado inox.
