# Galindo - barra de ducha - cromo - Barras de ducha de Griferías Galindo

- Propiedad del archivo: CONSTRUNARIO
- Formato: FIEBDC-3/2012
- Programa: Construnario Versión 3.51
- Fecha de los precios: 08/11/2018
- Divisa: EUR

**760000GGA** u Galindo - barra de ducha - cromo - Barras de ducha de Griferías Galindo
Características Barra de ducha Ø 18 cm. Acabados existentes: cromo, cromo mate-cromo y níquel. Longitud: 60 cm.
