# Galindo - barra de ducha - cromo/mate - Barras de ducha de Griferías Galindo

- Propiedad del archivo: CONSTRUNARIO
- Formato: FIEBDC-3/2012
- Programa: Construnario Versión 3.51
- Fecha de los precios: 08/11/2018
- Divisa: EUR

| Código | Ud | Descripción |
|---|---|---|
| 76006100GGA | u | Galindo - barra de ducha - cromo/mate - Barras de ducha de Griferías Galindo |
