# Galindo - barra de ducha - cromo/mate - altura 80 mm - Barras de ducha de Griferías Galindo

- Propiedad del archivo: CONSTRUNARIO
- Formato: FIEBDC-3/2012
- Programa: Construnario Versión 3.51
- Fecha de los precios: 08/11/2018
- Divisa: EUR

**66106100GGA** u Galindo - barra de ducha - cromo/mate - altura 80 mm - Barras de ducha de Griferías Galindo
Características Barra de ducha Ø 25 cm. Disponible: longitud 60 cm y longitud 80 cm. Acabados existentes: cromo, cromo mate-cromo y níquel.
