# Galindo - barra de ducha clásica - cobre - Barras de ducha de Griferías Galindo

- Propiedad del archivo: CONSTRUNARIO
- Formato: FIEBDC-3/2012
- Programa: Construnario Versión 3.51
- Fecha de los precios: 08/11/2018
- Divisa: EUR

**560041GGA** u Galindo - barra de ducha clásica - cobre - Barras de ducha de Griferías Galindo
Características Barra de ducha clásica. Acabados existentes: cromo, envejecido bronce y envejecido cobre. Longitud: 55 cm. Fabricada en latón.
